# Difusor rotacional de deflectores fijos con placa frontal circular, RFD-R-A/200/0/0/0/RAL 9010 "TROX", para instalar en alturas de hasta 4 m

- Propiedad del archivo: CYPE INGENIEROS, S.A.
- Formato: FIEBDC-3/2002
- Divisa: EUR
- Costes indirectos: 3.00 %
- IVA: 21.00 %

## I Instalaciones

### IC Calefacción, climatización y A.C.S.

#### ICR Sistemas de conducción de aire

**ICR040** Ud Difusor rotacional de deflectores fijos con placa frontal circular, RFD-R-A/200/0/0/0/RAL 9010 "TROX", para instalar en alturas de hasta 4 m.
Difusor rotacional de deflectores fijos con placa frontal circular, RFD-R-A/200/0/0/0/RAL 9010 "TROX", con plenum de conexión horizontal de chapa de acero galvanizado, pintado en color RAL 9010, para instalar en alturas de hasta 4 m. Incluso accesorios de montaje y elementos de fijación. Totalmente montado.
Incluye: Replanteo. Montaje del plenum mediante soportes de suspensión. Fijación del difusor al plenum.
Criterio de medición de proyecto: Número de unidades previstas, según documentación gráfica de Proyecto.
Criterio de medición de obra: Se medirá el número de unidades realmente ejecutadas según especificaciones de Proyecto.

| Código | Ud | Descripción | Rendimiento | Precio | Importe |
|---|---|---|---|---|---|
| mt42trx280esc | Ud | Difusor rotacional de deflectores fijos con placa frontal circular, RFD-R-A/200/0/0/0/RAL 9010 "TROX", con plenum de conexión horizontal de chapa de acero galvanizado, pintado en color RAL 9010. (material) | 1.000 | 229.70 | 229.70 |
| mo005 | h | Oficial 1ª instalador de climatización. (mano de obra) | 0.219 | 18.13 | 3.97 |
| mo104 | h | Ayudante instalador de climatización. (mano de obra) | 0.219 | 16.40 | 3.59 |
| % | % | Costes directos complementarios | 2 % | 237.26 | 4.75 |
|  |  | Costes directos |  |  | 242.01 |
