# Rejilla de retorno, de aluminio extruido, anodizado color natural E6-C-0, con lamas horizontales regulables individualmente, de 625x125 mm, AT-A/625x125/A1/0/0/E6-C-0 "TROX", montada en pared

- Propiedad del archivo: CYPE INGENIEROS, S.A.
- Formato: FIEBDC-3/2002
- Divisa: EUR
- Costes indirectos: 3.00 %
- IVA: 21.00 %

## I Instalaciones

### IC Calefacción, climatización y A.C.S.

#### ICR Sistemas de conducción de aire

**ICR050** Ud Rejilla de retorno, de aluminio extruido, anodizado color natural E6-C-0, con lamas horizontales regulables individualmente, de 625x125 mm, AT-A/625x125/A1/0/0/E6-C-0 "TROX", montada en pared.
Rejilla de retorno, de aluminio extruido, anodizado color natural E6-C-0, con lamas horizontales regulables individualmente, de 625x125 mm, AT-A/625x125/A1/0/0/E6-C-0 "TROX", fijación oculta (con marco de montaje de chapa de acero galvanizado), montada en pared. Incluso accesorios de montaje y elementos de fijación. Totalmente montada.
Incluye: Replanteo. Montaje y fijación de la rejilla.
Criterio de medición de proyecto: Número de unidades previstas, según documentación gráfica de Proyecto.
Criterio de medición de obra: Se medirá el número de unidades realmente ejecutadas según especificaciones de Proyecto.

| Código | Ud | Descripción | Rendimiento | Precio | Importe |
|---|---|---|---|---|---|
| mt42trx010jae | Ud | Rejilla de retorno, de aluminio extruido, anodizado color natural E6-C-0, con lamas horizontales regulables individualmente, de 625x125 mm, AT-A/625x125/A1/0/0/E6-C-0 "TROX", fijación oculta (con marco de montaje de chapa de acero galvanizado). (material) | 1.000 | 47.00 | 47.00 |
| mo005 | h | Oficial 1ª instalador de climatización. (mano de obra) | 0.229 | 18.13 | 4.15 |
| mo104 | h | Ayudante instalador de climatización. (mano de obra) | 0.229 | 16.40 | 3.76 |
| % | % | Costes directos complementarios | 2 % | 54.91 | 1.10 |
|  |  | Costes directos |  |  | 56.01 |
