# Rejilla de aluminio extruido, anodizado color natural E6-C-0, de 225x125 mm, con lamas horizontales fijas en forma de V, AGS-T/225x125/A11/0/E6-C-0 "TROX", montada en puerta

- Propiedad del archivo: CYPE INGENIEROS, S.A.
- Formato: FIEBDC-3/2002
- Divisa: EUR
- Costes indirectos: 3.00 %
- IVA: 21.00 %

## I Instalaciones

### IC Calefacción, climatización y A.C.S.

#### ICR Sistemas de conducción de aire

**ICR052** Ud Rejilla de aluminio extruido, anodizado color natural E6-C-0, de 225x125 mm, con lamas horizontales fijas en forma de V, AGS-T/225x125/A11/0/E6-C-0 "TROX", montada en puerta.
Rejilla de aluminio extruido, anodizado color natural E6-C-0, de 225x125 mm, con lamas horizontales fijas en forma de V, AGS-T/225x125/A11/0/E6-C-0 "TROX", con sujeción mediante tornillos vistos con contramarco de montaje, montada en puerta. Incluso accesorios de montaje y elementos de fijación. Totalmente montada.
Incluye: Replanteo. Montaje y fijación de la rejilla en la puerta.
Criterio de medición de proyecto: Número de unidades previstas, según documentación gráfica de Proyecto.
Criterio de medición de obra: Se medirá el número de unidades realmente ejecutadas según especificaciones de Proyecto.

| Código | Ud | Descripción | Rendimiento | Precio | Importe |
|---|---|---|---|---|---|
| mt42trx045ibaa | Ud | Rejilla de aluminio extruido, anodizado color natural E6-C-0, de 225x125 mm, con lamas horizontales fijas en forma de V, AGS-T/225x125/A11/0/E6-C-0 "TROX", con sujeción mediante tornillos vistos con contramarco de montaje. (material) | 1.000 | 37.20 | 37.20 |
| mo005 | h | Oficial 1ª instalador de climatización. (mano de obra) | 0.138 | 18.13 | 2.50 |
| mo104 | h | Ayudante instalador de climatización. (mano de obra) | 0.138 | 16.40 | 2.26 |
| % | % | Costes directos complementarios | 2 % | 41.96 | 0.84 |
|  |  | Costes directos |  |  | 42.80 |
