# Compuerta cortafuegos rectangular

- Propiedad del archivo: CYPE INGENIEROS, S.A.
- Formato: FIEBDC-3/2002
- Divisa: EUR
- Costes indirectos: 3.00 %
- IVA: 21.00 %

**IVG040** Ud Compuerta cortafuegos rectangular, basculante, con disparo automático para el cierre de sectores de incendio, resistencia al fuego EI 120 (h0 i<=>o) - S según UNE-EN 1366-2, modelo FKA 3.5/200x200/Z00 "TROX", de chapa de acero galvanizado y rearme manual.
Suministro y montaje en partición interior de compuerta cortafuegos rectangular, basculante, con disparo automático para el cierre de sectores de incendio, resistencia al fuego EI 120 (h0 i<=>o) - S según UNE-EN 1366-2, modelo FKA 3.5/200x200/Z00 "TROX", de chapa de acero galvanizado, con lama de material cerámico, conexión a conducto rectangular, rearme manual, con fusible térmico bimetálico, para el cierre automático de secciones de incendio en instalaciones de ventilación. Incluso accesorios de montaje y elementos de fijación, sin incluir el sellado del espacio entre la partición interior y el bastidor de la compuerta. Totalmente montada y conectada a la red de conductos.
Incluye: Replanteo. Fijación a la partición interior. Conexión al conducto.
Criterio de medición de proyecto: Número de unidades previstas, según documentación gráfica de Proyecto.
Criterio de medición de obra: Se medirá el número de unidades realmente ejecutadas según especificaciones de Proyecto.

| Código | Ud | Descripción | Rendimiento | Precio | Importe |
|---|---|---|---|---|---|
| mt42trx310aa1a | Ud | Compuerta cortafuegos rectangular, basculante, con disparo automático para el cierre de sectores de incendio, resistencia al fuego EI 120 (h0 i<=>o) - S según UNE-EN 1366-2, modelo FKA 3.5/200x200/Z00 "TROX", de chapa de acero galvanizado, con lama de material cerámico, conexión a conducto rectangular, rearme manual, con fusible térmico bimetálico. (material) | 1.000 | 349.00 | 349.00 |
| mo011 | h | Oficial 1ª montador. (mano de obra) | 3.004 | 18.13 | 54.46 |
| mo080 | h | Ayudante montador. (mano de obra) | 3.004 | 16.43 | 49.36 |
| % | % | Costes directos complementarios | 2 % | 452.82 | 9.06 |
|  |  | Costes directos |  |  | 461.88 |
