# Boca de ventilación en ejecución redonda adecuada para extracción, LVS/100/G1 "TROX", de 100 mm de diámetro, con regulación del aire mediante el giro del disco central

- Propiedad del archivo: CYPE INGENIEROS, S.A.
- Formato: FIEBDC-3/2002
- Divisa: EUR
- Costes indirectos: 3.00 %
- IVA: 21.00 %

## I Instalaciones

### IC Calefacción, climatización y A.C.S.

#### ICR Sistemas de conducción de aire

**ICR060** Ud Boca de ventilación en ejecución redonda adecuada para extracción, LVS/100/G1 "TROX", de 100 mm de diámetro, con regulación del aire mediante el giro del disco central.
Boca de ventilación en ejecución redonda adecuada para extracción, LVS/100/G1 "TROX", de 100 mm de diámetro, con regulación del aire mediante el giro del disco central, formada por anillo exterior con junta perimetral, parte frontal de chapa de acero pintada con polvo electrostático, eje central roscado, tuerca de acero galvanizado, marco de montaje de chapa galvanizada. Incluso accesorios de montaje y elementos de fijación. Totalmente montada.
Incluye: Replanteo. Colocación del marco de montaje. Fijación en el marco de montaje.
Criterio de medición de proyecto: Número de unidades previstas, según documentación gráfica de Proyecto.
Criterio de medición de obra: Se medirá el número de unidades realmente ejecutadas según especificaciones de Proyecto.

| Código | Ud | Descripción | Rendimiento | Precio | Importe |
|---|---|---|---|---|---|
| mt42trx350p | Ud | Boca de ventilación en ejecución redonda adecuada para extracción, LVS/100/G1 "TROX", de 100 mm de diámetro, con regulación del aire mediante el giro del disco central, formada por anillo exterior con junta perimetral, parte frontal de chapa de acero pintada con polvo electrostático, eje central roscado, tuerca de acero galvanizado, marco de montaje de chapa galvanizada. (material) | 1.000 | 33.60 | 33.60 |
| mo005 | h | Oficial 1ª instalador de climatización. (mano de obra) | 0.162 | 18.13 | 2.94 |
| mo104 | h | Ayudante instalador de climatización. (mano de obra) | 0.162 | 16.40 | 2.66 |
| % | % | Costes directos complementarios | 2 % | 39.20 | 0.78 |
|  |  | Costes directos |  |  | 39.98 |
