# Tobera de aluminio para impulsión de aire

- Propiedad del archivo: CYPE INGENIEROS, S.A.
- Formato: FIEBDC-3/2002
- Divisa: EUR
- Costes indirectos: 3.00 %
- IVA: 21.00 %

## I Instalaciones

### IC Calefacción, climatización y A.C.S.

#### ICR Sistemas de conducción de aire

**ICR090** Ud Tobera de aluminio para impulsión de aire, de largo alcance, DUE-S-O-K/125/0/0/0/RAL 9010 "TROX", tamaño nominal 125 mm, orientable con ángulo de +/- 30° (hacia arriba o hacia abajo), pintado en color RAL 9010, con pieza de conexión lateral a conducto rectangular.
Tobera de aluminio para impulsión de aire, de largo alcance, DUE-S-O-K/125/0/0/0/RAL 9010 "TROX", tamaño nominal 125 mm, orientable con ángulo de +/- 30° (hacia arriba o hacia abajo), pintado en color RAL 9010, con pieza de conexión lateral a conducto rectangular. Incluso accesorios de montaje y elementos de fijación. Totalmente montada y probada.
Incluye: Replanteo. Apertura del hueco en el conducto. Fijación del soporte de las toberas al conducto. Colocación de la tobera.
Criterio de medición de proyecto: Número de unidades previstas, según documentación gráfica de Proyecto.
Criterio de medición de obra: Se medirá el número de unidades realmente ejecutadas según especificaciones de Proyecto.

| Código | Ud | Descripción | Rendimiento | Precio | Importe |
|---|---|---|---|---|---|
| mt42trx600qdcad | Ud | Tobera de aluminio para impulsión de aire, de largo alcance, DUE-S-O-K/125/0/0/0/RAL 9010 "TROX", tamaño nominal 125 mm, orientable con ángulo de +/- 30° (hacia arriba o hacia abajo), pintado en color RAL 9010, con pieza de conexión lateral a conducto rectangular. (material) | 1.000 | 221.80 | 221.80 |
| mo005 | h | Oficial 1ª instalador de climatización. (mano de obra) | 0.251 | 18.13 | 4.55 |
| mo104 | h | Ayudante instalador de climatización. (mano de obra) | 0.251 | 16.40 | 4.12 |
| % | % | Costes directos complementarios | 2 % | 230.47 | 4.61 |
|  |  | Costes directos |  |  | 235.08 |
