# Rejilla de retorno

- Propiedad del archivo: CYPE INGENIEROS, S.A.
- Formato: FIEBDC-3/2002
- Divisa: EUR
- Costes indirectos: 3.00 %
- IVA: 21.00 %

## I Instalaciones

### IV Ventilación

#### IVG Ventilación mecánica para garajes

**IVG030** Ud Rejilla de retorno, de aluminio extruido, anodizado color natural E6-C-0, con lamas horizontales regulables individualmente, de 625x125 mm, AT-A/625x125/0/A11/0/E6-C-0 "TROX", montada en conducto metálico rectangular.
Rejilla de retorno, de aluminio extruido, anodizado color natural E6-C-0, con lamas horizontales regulables individualmente, de 625x125 mm, AT-A/625x125/0/A11/0/E6-C-0 "TROX", fijación mediante tornillos vistos, montada en conducto metálico rectangular. Incluso accesorios de montaje y elementos de fijación. Totalmente montada y conectada a la red de conductos.
Incluye: Replanteo. Montaje y fijación de la rejilla en el conducto.
Criterio de medición de proyecto: Número de unidades previstas, según documentación gráfica de Proyecto.
Criterio de medición de obra: Se medirá el número de unidades realmente ejecutadas según especificaciones de Proyecto.

| Código | Ud | Descripción | Rendimiento | Precio | Importe |
|---|---|---|---|---|---|
| mt42trx010kae | Ud | Rejilla de retorno, de aluminio extruido, anodizado color natural E6-C-0, con lamas horizontales regulables individualmente, de 625x125 mm, AT-A/625x125/0/A11/0/E6-C-0 "TROX", fijación mediante tornillos vistos. (material) | 1.000 | 37.90 | 37.90 |
| mo011 | h | Oficial 1ª montador. (mano de obra) | 0.246 | 18.13 | 4.46 |
| mo080 | h | Ayudante montador. (mano de obra) | 0.246 | 16.43 | 4.04 |
| % | % | Costes directos complementarios | 2 % | 46.40 | 0.93 |
|  |  | Costes directos |  |  | 47.33 |
