# Compuerta rectangular para la regulación del caudal de aire con lamas acopladas en el mismo sentido, JZ-A-R/200x180/0 "TROX", de 200x180 mm, de chapa de acero galvanizado

- Propiedad del archivo: CYPE INGENIEROS, S.A.
- Formato: FIEBDC-3/2002
- Divisa: EUR
- Costes indirectos: 3.00 %
- IVA: 21.00 %

**ICR065** Ud Compuerta rectangular para la regulación del caudal de aire con lamas acopladas en el mismo sentido, JZ-A-R/200x180/0 "TROX", de 200x180 mm, de chapa de acero galvanizado.
Compuerta rectangular para la regulación del caudal de aire y la presión o para el cierre de conductos en instalaciones de ventilación con lamas acopladas en el mismo sentido, JZ-A-R/200x180/0 "TROX", de 200x180 mm, lamas perfiladas de chapa de acero galvanizado, ejes y palancas exteriores de acero cincado, casquillos de plástico especial, accionamiento situado en el lado derecho de la compuerta. Incluso accesorios de montaje y elementos de fijación. Totalmente montada, conexionada y probada.
Incluye: Replanteo. Fijación de la compuerta. Conexión al conducto.
Criterio de medición de proyecto: Número de unidades previstas, según documentación gráfica de Proyecto.
Criterio de medición de obra: Se medirá el número de unidades realmente ejecutadas según especificaciones de Proyecto.

| Código | Ud | Descripción | Rendimiento | Precio | Importe |
|---|---|---|---|---|---|
| mt42trx360aa1a | Ud | Compuerta rectangular para la regulación del caudal de aire y la presión o para el cierre de conductos en instalaciones de ventilación con lamas acopladas en el mismo sentido, JZ-A-R/200x180/0 "TROX", de 200x180 mm, lamas perfiladas de chapa de acero galvanizado, ejes y palancas exteriores de acero cincado, casquillos de plástico especial, accionamiento situado en el lado derecho de la compuerta. (material) | 1.000 | 109.20 | 109.20 |
| mo005 | h | Oficial 1ª instalador de climatización. (mano de obra) | 0.166 | 18.13 | 3.01 |
| mo104 | h | Ayudante instalador de climatización. (mano de obra) | 0.166 | 16.40 | 2.72 |
| % | % | Costes directos complementarios | 2 % | 114.93 | 2.30 |
|  |  | Costes directos |  |  | 117.23 |
